# Straßen- & Tiefbau
Angebotsaufforderung (GAEB 90, DA83)
Währung: EUR

## Zusätzlicher Text
Vorbemerkungen zum Leistungsverzeichnis

Baumaßnahme:  Platzerneuerung der Kreisstraßenmeisterei in Eslohe,
  Bereich "Salzsilo"

Übersicht über die Ausführung:

Frostsicherer Aufbau:  60 cm, BK 1,0

Deckenaufbau:  3,0 cm Asphaltbeton (75 kg/m2)
  16,0 cm Asphalttragschicht (380 kg/m2)

Auf der Kreisstraßenmeisterei in Eslohe soll der Vorplatz Teilerneuert
werden.
Hierbei beziehen sich die Arbeiten auf den hinteren Bereich des Platzes,
um das Salzsilo.

Der gesamte Platz soll einen regelkonformen Aufbau (Frostschutzschicht +
Asphaltschichten) erhalten. Ferner soll die komplette Entwässerung mit
Kanälen, Schächten, sowie Rinnen und Regeneinläufen erneuert werden.
Die Randbereiche sind mit einem Hochbord einzufassen.

Hierfür soll die vorhandene Platzbefestigung (Asphalt und Pflaster)
aufgenommen und einer Verwertung zugeführt werden. Da der Platz sich
aktuell fast in Waage befindet, sind größere Erdarbeiten unumgänglich,
um die Höhe unter dem Salzsilo zu halten (Durchfahrtshöhe: 4,70 m) und
gleichzeitig das neue Gefälle nach außen, in Richtung Bord- und
Rinnenanlage, zu bekommen. Zusätzlich sind Kanalarbeiten erforderlich,
um die Vorflut zu gewährleisten. Die vorgefundene ungebundene
Tragschicht soll aufgenommen und gelagert werden. Diese soll später als
Bodenersatz im Kanalbau und ggf. als Untergrundverbesserung dienen.

Die beschriebenen Maßnahme müssen durch den AG in eine Planunterlage
eingearbeitet werden. Auf dieser Grundlage ist das Bauvorhaben
umzusetzen. Die beigefügten Planunterlagen verstehen sich als
Grundlage/Skizze.

Unter dem Salzsilo kann nur eingeschränkt maschinell gearbeitet werden
(fehlende Arbeitshöhe). Hier ist bei allen Arbeitsschritten mit erhöhter
Handarbeit zu rechnen. Eine separate Vergütung erfolgt hierfür nicht und
ist in die entsprechenden Positionen einzukalkulieren. Es emphiehlt sich
vor Angebotsabgabe den Platz zu den normalen Öffnungszeiten in
Augenschein zu nehmen.

Im Vorfeld dieser Baumaßnahme wurden seitens des FD 44 erweiterte
Bestandsuntersuchungen und Substanzbewertungen am gebundenen sowie auch
am ungebundenen Oberbau durchgeführt.
Das Gutachten ist der Ausschreibung beigefügt.

Aufgenommener Mutterboden wird vor Ort wieder eingebaut (Seitenbereich).

Die Pflicht zur Einholung der Trassenpläne (aller Versorger) bleibt auch
auf dem Bauhof in Eslohe unberührt.

Die Baustelle kann mit großem Gerät uneingeschränkt angefahren werden.
Es gibt eine Zufahrtsmöglichkeit zum Gelände.

Nach Absprache mit der Bauleitung ist die Baumaßnahme nach
Auftragserteilung noch im
Sommer 2026 zu beginnen und abzuschließen.
Die Maßnahme muss zu Beginn der Wintersaison 2026/2027 abgescholssen
sein, um das Beladen der Winterdienstfahrzeuge mit Salz aus dem Silo zu
gewährleisten. Dieser Termin ist mit der KSM Eslohe abzustimmen (vorr.
Oktober/November)

Die bit. Fahrbahndecke ist erst nach Fertigstellung aller Nebenarbeiten
(außer Restarbeiten im Bankettbereich) einzubauen.

Während der gesamten Bauzeit sind fortlaufend Tagesberichte zu erstellen
und
zusammen mit allen Lieferscheinen in Absprache mit der Bauleitung dieser
zu übergeben
(min. 1 x pro Woche).

Vor dem Einbau der Frostschutzschicht oder der Asphaltschichten sind die
entsprechenden Erstprüfungen einzureichen.

Die Baumaßnahme ist nach REB 23.003 aufzustellen und abzurechnen.

Vor Baubeginn ist ein Ortstermin abzustimmen.

## Zusätzlicher Text
Vermerk zu einzelnen Positionen des Leistungstextes

zu Pos. 21.2.  Oberflächen aufnehmen
  Das  Aufmaß wird nur zusammen mit dem  AG erstellt.
  Aufmaße ohne den AG werden nicht anerkannt.

zu Pos. 21.3.  Aufwuchs beseitigen
  Das Aufmaß der Wulzeln, sowie der Bäume wird nur zusammen mit dem
  AG erstellt. Aufmaße ohne den AG werden nicht anerkannt.

zu Pos. 24.2.402  Oberboden andecken
  Boden in Seitenbereichen (i.M. 25 cm) andecken.

zu Pos. 24.3.  Bodenbewegungen
  Bodenaushub unter Erdplanum und in Nebenflächen/Zufahrten wird
auch  unter diesen Position abgerechnet.

zu Pos. 24.3.941  Belasteten Boden  aufnehmen, verwerten, Zulage
  Bodenaushub der direkt unter dem gebundenen Oberbau bzw. Pflaster
  ansteht. Sollte diese im Zuge der Arbeiten nicht innerhalb der
Baustrecke  verwertet werden könne, ist dieser abzufahren (ca. 30
cm stark).

zu Pos. 24.6  Planum herstellen
  Hier wird das Erdplanum abgerechnet.
  Das Frostschutzplanum ist in die entsprechenden
Frostschutz-Positionen
  einzukalkulieren und wird nicht gesondert vergütet.
  Zusätzliche Planumsarbeiten durch
Bodenverbesserungsarbeiten/Tiefenauskofferungen
  werden auch unter dieser Position abgerechnet.

zu Pos. 56  Asphaltschichten
  Die reduzierte Fahrbahnbreite zwischen Gehweg und Querungshilfe
ist zu  berücksichtigen. Ggf. muss der Fertiger umgebaut werden.
  Mehrkosten infolges diesen Umstandes werden nicht gesondert
vergütet und sind in die Einheitspreise einzukalkulieren
  Für den Transport des heißen Asphaltmischgutes  sind
thermoisolierte  Fahrzeuge zu verwenden. Thermodecken sind nicht
zulässig.

zu Pos. 56.2.  Bit. Tragschichten
  Eine Mitverwendung von Asphaltgranulat ist bis zu einem
entsprechenden Prozentsatz gemäß den Vorgaben der techn.
Regelwerke (TL Asphalt-StB 07, ZTV Asphalt-StB 07) zugelassen
  In der vorzulegenden Eignungsprüfung ist der Anteil des
mitverwendeten
  Asphaltgranulates auszuweisen.
  Gemäß Tabelle 7 (TL Asphalt-StB 07/13) ist der
Mindestbindemittelgehalt
  einzuhalten (Rohdichte der
Gesteinskörnung 2,650/cm³).
  Sollte jedoch in der Erstprüfung bzw. im Eignungsnachweis ein
  höhere (Gesamt-) Bindemittelgehalt angesetzt werden, so gilt dieser
  alsMindestbindemittelgehalt.
  Eine Anpassung des Mindestbindemittelgehaltes gemäß Abschnitt 3.1
  (TL  Asphalt-StB 07) ist zulässig.
  Eine Unterschreitung des jeweiligen Mindestbindemittelgehaltes
  (Toleranzwert) stellt abweichend von der Tab.17
  der ZTV Asphalt-StB einen Mangel dar.

zu Pos. 56.5.  Asphaltbetonschichten
  Eine Mitverwendung von Asphaltgranulat ist bis zu einem
entsprechenden Prozentsatz gemäß den Vorgaben der techn.
Regelwerke (TL Asphalt-StB 07, ZTV Asphalt-StB 07) zugelassen
  In der vorzulegenden Eignungsprüfung ist der Anteil des
mitverwendeten
  Asphaltgranulates auszuweisen.
  Gemäß Tabelle 7 (TL Asphalt-StB 07/13) ist der
Mindestbindemittelgehalt
  einzuhalten (Rohdichte der
Gesteinskörnung 2,650/cm³).
  Sollte jedoch in der Erstprüfung bzw. im Eignungsnachweis ein
  höhere (Gesamt-) Bindemittelgehalt angesetzt werden, so gilt dieser
  als Mindestbindemittelgehalt.
  Eine Anpassung des Mindestbindemittelgehaltes gemäß Abschnitt 3.1
  (TL  Asphalt-StB 07) ist zulässig.
  Eine Unterschreitung des jeweiligen Mindestbindemittelgehaltes
  (Toleranzwert) stellt abweichend von der Tab.17
  der ZTV Asphalt-StB einen Mangel dar.

zu Pos. 65.  Straßenbeleuchtung
  Vor Montage der Beleuchtung ist ein Lichtkonzept zu erstellen.

zu Pos. 92.9.504  Lastplattendruckversuche
  Die statischen Lastplattendruckversuche sind von einem externen,
  anerkanntem Prüflabor oder Prüfingenieur durchzuführen und werden
auf  dem Erd- bzw. Frostschutzplanum abgenommen.
  Der Verformungsmodul darf 45 MN/m² auf dem Erdplanum bzw.
  120 MN/m² auf dem Frostschutzplanum nicht unterschreiten.
  Die Prüfstellen sind nach Rücksprache mit der Bauleitung
festzulegen.
  Die Prüfergebnisse sind dem Auftraggeber im Anschluss daran
mitzuteilen und in einfacher Ausfertigung zu überreichen.

## Zusätzlicher Text
Hinweise für den Bieter:

   1.  Ein vom Bieter über EDV - Anlage erstelltes Angebot muss
mindestens
  enthalten:
        -  Die auf Blatt 1 gewünschten Informationen
        -  Positionsnummern wie im vorliegenden Blankett
  (ausgenommen Überschriftsnummern)
        -  Preise je Einheit
        -  Gesamtpreise (nicht bei Eventual- und
Alternativ-Positionen)
        -  Abschnitts-Summen
        -  Zusammenstellung der Abschnitts-Summen
        -  Gesamtbetrag netto, Mehrwertsteuer, Angebots-Endsumme
        -  Unterschrift, Firmenstempel

   2.  Achten Sie bitte bei der Kalkulation auf die Positionen, bei
denen vor
  einer oder mehreren Zeilen des Leistungstextes ein * gedruckt
ist.
  Der * weist auf in der Textzeile vorhandene sogenannte
gleitende
  Abmessungen hin. Diese können bei derselben Positionsnummer
in einem
  anderen Projekt einen anderen Wert haben.

## Zusätzlicher Text
Allgemeine Vorbemerkungen zu den einzelnen
Positionshauptgruppen

  10.0.000  Vorbereitende Maßnahmen

  20.0.000  Erdarbeiten und Entwässerungsmaßnahmen
  Bei den Positionen, in denen Boden, Räumgut usw. in das Eigentum
des
  AN übergehen und beseitigt werden, hat das Wiederverwertungsgebot
  Vorrang vor der sonstigen Entsorgung. Nicht wiederverwertbare
überschüssige Ausbaustoffe sind auf den in den Vorbemerkungen
  angegebenen Abfallbeseitigungsanlagen oder anderen zugelassenen
  Anlagen zu beseitigen.
  Soweit in den Vorbemerkungen oder den betreffenden Positionen
nichts
  gegenteiliges gesagt ist, sind die Beseitigungskosten in die
  Einheitspreise einzurechnen.
  Die Deponiegebühren sind vom AN bei dem Betreiber der Deponie bzw.
  Abfallbeseitigungsanlage zu erfragen.
  Die in diesem Hauptabschnitt ausgeschriebenen Positionen stehen
nicht
  unbedingt in der Reihenfolge des Bauablaufes.

  30.0.000  Kunstbauwerke
  Die erforderlichen Erdarbeiten werden unter 20.0.000 abgerechnet

  40.0.000  Wiederverwertung von Ausbaustoffen

  50.0.000  Oberbau, Randbefestigungen, Seitenstreifen
  Bei Positionen, in denen Boden, Räumgut usw. in das Eigentum des
AN
  übergehen und beseitigt weden, sind das Abfallbeseitigungsgesetz
  und die ZTV - Str. (3.7.3) zu beachten.

  60.0.000  Ausstattung der Straße
  Bei Positionen, in denen Boden, Räumgut usw. in das Eigentum des
AN
  übergehen und beseitigt weden, sind das Abfallbeseitigungsgesetz
  und die ZTV - Str. (3.7.3) zu beachten.

  70.0.000  Sonstige Anlagen

  80.0.000  Arbeiten im Stundennachweis
  Die Tagesberichte und Stundennachweise sind der Bauleitung täglich
  ohne Aufforderung zur Unterschrift vorzulegen.
  Stundenlohnarbeiten dürfen nur auf ausdrückliche Anordnung der
  Bauleitung ausgeführt werden.

  90.0.000  Unter diesen Positionsnummern sind frei
formulierte Leistungen  ausgeschrieben.

## Platzerneuerung
Datum: 19.05.26

### Bereich 18 Baustelleneinrichtung und Räumung

#### Abschnitt 18.1 Baustelleneinrichtung und Räumung

**18.1.101 Baustelle einrichten**
Geräte, Werkzeuge und sonstige Betriebsmittel, die zur
vertragsgemäen Durchführung der Bauleistungen
erforderlich sind, auf die Baustelle bringen,
bereitstellen und - soweit der Geräteeinsatz nicht
gesondert berechnet wird - betriebsfertig aufstellen,
einschl. der dafür notwendigen Arbeiten.
Die erforderlichen festen Anlagen herstellen.
Baubüros, Unterkünfte, Werkstätten, Lagerschuppen und
dgl.,
soweit erforderlich, antransportieren, aufbauen und
einrichten.
Strom,- Wasser,- Fernsprechanschluss und dgl. für die
Baustelle, soweit erforderlich, herstellen.
Bei Bedarf Zufahrtswege zur Baustelle sowie
Lagerplätze, sonstige Platzbefestigungen und Wege im
Baustellenbereich anlegen. Mutterbodenarbeiten und
Beseitigung des Aufwuchses für die
Baustelleneinrichtung, soweit erforderlich, werden
nicht gesondert berechnet .
Weitere Flächen beschaffen, sofern die vom AG zur
Verfügung gestellten nicht ausreichen.
Die Kosten für Vorhalten, Unterhalten und Betreiben der
Geräte,
Anlagen und Einrichtungen einschl. Mieten, Pacht,
Gebühren und dgl. sind nicht in diese Pauschale,
sondern in die Einheitspreise der betreffenden
Teilleistungen einzurechnen.
Die geforderte Vergütung für diese Position wird nach
Baufortschritt vergütet.
Menge: 1,000 psch

**18.1.301 Baustelle einrichten und räumen**
Baustelle einrichten und räumen.
Im Preis eingeschlossen sind: An- und Abfuhr, Ab- und
Aufladen,
Umbauen und Vorhalten aller für die Bauausführung
erforderlichen Einrichtungen wie Geräte, Maschinen,
Bauwagen, Lagerschuppen, Aufenthaltsräume und
Abortanlagen,
sowie heranbringen von Wasser, Gas und Strom von den
vom Auftraggeber bezeichneten Stellen bis zur
jeweiligen Anschlußstelle im Bereich der Baustelle,
ausgenommen Einrichtungen für Sonderarbeiten wie z. B.
Wasserhaltung, Vortriebsarbeiten usw., jedoch nur
soweit dafür im Leistungsverzeichnis besondere Ansätze
enthalten sind.
Die geforderte Vergütung für diese Position wird
zur Hälfte bei der 1. Abschlagszahlung berücksichtigt.
Die Restsummen werden je nach Baufortschritt fällig.
Menge: 1,000 psch

#### Abschnitt 18.2 Schutzvorrichtungen

**18.2.151 Bauzaun, Rahmenelement, h= 2,00 m**
Bauzaun aus Rahmen-Elementen mit Maschendrahtfüllung
oder Baustahlgewebe und Betonfuß standsicher
herstellen,
vorhalten, unterhalten und entfernen.
70 v.H. des Preises werden nach Aufstellung, der Rest
nach
Entfernen des Bauzaunes berechnet.
Rahmenelement : Innen und Außen thermisch verzinkt,
Höhe = 2,00 m
Menge: 50,000 m

### Bereich 21 Vorbereitung Die Leistungen schließen gemäß den Allgemeinen Technischen Vorschriften der VOB grundsätzlich die Lieferung sämtlicher Stoffe ein.

#### Abschnitt 21.1 Ausstattung, Einfriedigungen, Einbauten

**21.1.137 Stabgitterzaun abbauen, seitl. lagern**
***Stabgitterzaun abbauen/abschrauben und seitlich, auf
Flächen des AN  lagern.
Unbrauchbares Material geht in Eigentum des AN über und
wird beseitigt. Einschließlich demontage und Lagerung
der Pfosten.
Die Fundamentlöcher, soweit erforderlich,
mit geeignetem Material verfüllen und
verdichten. Zaunhöhe ca. '200' cm.
Menge: 90,000 m

#### Abschnitt 21.2 Oberflächen aufnehmen

**21.2.244 ungeb.Tragschicht, aufbrechen/verwerten, (m³)**
***Ungebundene Tragschicht unterhalb des
Asphaltes/Pflasters, i.M. ca. '30' cm dick,
aufbrechen, aufladen, verfahren und auf Fläche des AN
zwischenlagern

Genaue Art der Belastung nach Unterlagen des AG.
Beschreibung der Homogenbereiche nach Unterlagen des
AG.
Homogenbereich 'A und U'
EBV-Materialklasse BM-F3/BG-F3, DK 0
Menge: 750,000 m³

**21.2.304 Beton, bewehrt, beseitigen**
***Beton, bewehrt, ca. '25' cm dick, aufbrechen.
Material geht in Eigentum des AN über und wird
beseitigt. Bodenplatte im Bereich der alten Tankanlage
Menge: 20,000 m³

#### Abschnitt 21.3 Aufwuchs beseitigen

**21.3.112 Baugelände abräumen, Aufwuchs,Steine**
Baugelände abräumen.
Räumgut geht in das Eigentum des AN über und wird
beseitigt.
Auf dem Baugelände sind vorhanden:
Büsche und Hecken, Steine, Aufwuchs und dgl.

bis 0,10 m Stammdurchmesser, 1,00 m über dem Boden
gemessen, einschl. Wurzelwerk, Astwerk gefällter Bäume.
Menge: 365,000 m²

#### Abschnitt 21.4 Bauwerke, Schächte, beseitigen

**21.4.107 Stützmauer, Stahlbeton abbr., beseitigen**
Bauliche Anlage abbrechen. Abbruchgut im
Baustellenbereich fördern.
Anlage = Stützmauer, Material = Stahlbeton.
Abbruchgut geht in Eigentum des AN über und wird
beseitigt.
D=10 cm, h= 1,80 m
Menge: 15,000 m

#### Abschnitt 21.5 Sonstiges

**21.5.104 Baustraße säubern**
*** Bedarfsposition mit GB
Gemeindestraße, sowie Zuwegungen zum Baufeld (Pflaster-
und Asphaltflächen) während der Bauarbeiten mit einer
selbstaufnehmenden Hochdruckflächenreinigungsmaschine
gründlich reinigen. mind. 2 x wöchentlich.

Großkehrgerät mit zusätzlicher Wasserhochdruckanlage
und Heckabsaugung, Wasserhochdruck mittels
Flachstrahldüse oder Rotationsdüsen mit 1200 U / min
und 200 bar.

Leistung der Kehrmaschine:
Arbeitsbreite unter Heckabsaugung 2.400 mm
Sauggebläseleistung  max. 17.000 m³/h
Sauggebläsedrehzahl  max. 3.300 min
Saugunterdruck im Kehrbetrieb  ca. 1 000 mm WS
max. Saugunterdruck  1.400 mm WS
Fläche trocknen, durch vollständige Absaugung des
eingebrachten Brauchwassers.

Kehrgut geht in Eigentum des AN und wird beseitigt.
Menge: 6,000 Wo

### Bereich 24 Erdbau Die Leistungen schließen gemäß den Allgemeinen Technischen Vorschriften der VOB grundsätzlich die Lieferung sämtlicher Stoffe ein. Folgende Zusätzliche Technische Vertragsbedingungen in ihrer z.Zt. gültigen Fassung gelten als vereinbart: ZTV E - StB

#### Abschnitt 24.2 Oberboden

**24.2.142 Oberboden abtragen, auß. lagern, Fläche AN, Aufm. Abtrag. [m³]**
***Oberboden einschließl. vorhandener Vegetationsdecke
in vorhandener Dicke abtragen. Unkraut vorher
und während der Arbeiten aussondern und beseitigen.
Unkraut während der Lagerzeit jeweils vor Samenreife
abmähen und zur Mulchung gleichmäßig verteilen. Ansaat
und Mähen werden gesondert berechnet.
Abtragsstärke: '20' cm
Oberboden fördern und außerhalb der Baustelle auf
Flächen des AN, die nach Fertigstellung der Baukörper
zum Abfahren zugänglich sind,  lagern.
Oberboden auf Mieten locker aufsetzen.
Abrechnung nach Abtragsprofilen.
Menge: 125,000 m³

**24.2.411 Oberboden andecken, Boden auß., Aufm. Auftrag. [m³]**
***Außerhalb des Baustellenbereich gelagerten
Oberboden, aufnehmen, fördern und profilgerecht
andecken. Nicht vermeidbare, neu entstehende
Bodenverdichtungen laufend beheben. Fremdstoffe und für
die Begrünung ungeigneten
Boden aussondern, aufnehmen und beseitigen.
Das Anlegen von schräg verlaufenden Rillen in
Böschungsflächen vor dem Oberbodenauftrag wird
gesondert vergütet.
Andeckung auf Böschungen, Banketten, Trennstreifen,
u.Ä.,
Anschluss ca. 5 cm unter Fahrbahnrand,
Dicke der Andeckung '20' cm.
Abrechnung nach Auftragsprofilen.
Menge: 125,000 m³

#### Abschnitt 24.3 Bodenbewegung

**24.3.121 Boden lösen, verw., Aufm. Abtrag, Homogenbereich ...**
***Boden aus Abtragsstrecken profilgerecht
lösen, laden und fördern.
Abweichung der Sollhöhe beim Planum im Fels + - 3 cm.
Beschreibung der Homogenbereiche nach Unterlagen des
AG.Genaue Art der Belastung nach Unterlagen des AG.
Homogenbereich 'A und U'
EBV-Materialklasse bis BM-0*/BG-0*, DK0

Boden geht in das Eigentum den AN über und wird
verwertet.
Abgerechnet wird nach Abtragsprofilen.
Menge: 1600,000 m³

**24.3.941 belasteten Boden, EBV-Materialklasse, verwerten, Zulage**
*** Bedarfsposition mit GB
Belasteten Boden gem. EBV-Materialklasse 'A und U'
entsorgen,
genaue Art der Belastung nach Unterlagen des AG.
EBV-Materialklasse bis BM-0*/BG-0*. Deponieklasse I

Den beladenden LKW ggf. mit Plane abdecken
und von einem dafür zugelassenem Unternehmen einer
Entsorgung zuführen.

Vergütet wird der Mehraufwand (Entsorgungs- und zus.
Transportkosten) gegenüber der Position '24.03.0121'
zum Bodenaushub. Sonst wie Vorposition.
Menge: 600,000 t

#### Abschnitt 24.5 Bodenverbesserung

**24.5.505 ungeb. Tragschicht, zwischengelagert, als Untergrundverbesserung einbauen**
Ungebundene Tragschicht, auf Flächen des AN gelagert,
aufnehmen und als Untergrundverbesserung einbauen und
verdichten.

Dem AG ist ein Soll-Ist-Nachweis vorzulegen.
Menge: 150,000 m³

**24.5.701 Geogitter mit Vliestextil liefern und verlegen**
Verbundstoff aus Geogitter und Vliesstoff liefern und
verlegen.
Geogitter:
Gestreckte, monolithische, knotensteifes, Geogitter
BEGRID TGV 30/30S
Geogitter aus Polypropylen.
Flächengewicht:  > 350 g/m2
Höchstzugkraft längs:  > 30 kN/m
Höchstzugkraft quer:  > 30 kN/m
Knotenfestigkeit mindestens 95% der Höchstzugkraft
Maschenweite:  40/40 mm
Vliesstoff:
Mechanisch verfestigter Trenn-und Filtervliesstoff der
Geotextilrobustheitsklasse 3
Flächengewicht:  > 160 g/m2
zur Bodenbewehrung auf Erdplanum der Vorposition
liefern und verlegen.
Das Produkt ist mit einer Überlappung an den Stößen von
mind. 50 cm einzubauen. Es darf nicht direkt befahren
werden und ist im Vor-Kopf-Verfahren zu beschütten.
Hersteller:
BECO Bermüller & Co. GmbH
Postfach 610245
90222 Nürnberg
oder gleichwertig

angebotenes Produkt / Type / Hersteller:
'

....................................................'
---------------------------------------------------
vom Bieter auszufüllen!
Menge: 250,000 m²

#### Abschnitt 24.6 Planum

**24.6.102 Planum herstellen, Abweichung +/- 2 cm**
Planum herstellen.
Max. Abweichung von der Sollhöhe +- 2 cm.
Menge: 2500,000 m²

### Bereich 25 Ansaatarbeiten Die Leistungen schließen gemäß den Allgemeinen Technischen Vorschriften der VOB grundsätzlich die Lieferung sämtlicher Stoffe ein. Folgende Zusätzliche Technische Vertragsbedingungen in ihrer z.Zt. gültigen Fassung gelten als vereinbart: ZTV La - StB

#### Abschnitt 25.3 Flächen ansäen (trocken) Regel-Saatgutmischungen nach FLL (Forschungsgesellschaft Landschaftsentwicklung, Landschaftsbau e.V.) in der jeweils gültigen Fassung nach DIN 18035 und DIN 18179 Kennzahlen für Regel-Saatgutmischungen (RSM): 1 = Zierrasen, 25 g/m² 2 = Gebrauchsrasen A, 25 g/m² 3 = Gebrauchsrasen B, 25 g/m² 4 = Gebrauchsrasen C und Spielrasen, 25 g/m² 5 = Sportrasen, 25 g/m² 6 = Regenerationsmischung, 50 g/m² 7 = Landschaftsrasen A, 20 g/m² 8 = Landschaftsrasen B, 20 g/m² 9 = Landschaftsrasen C, 20 g/m² 10 = Landschaftsrasen C, 20 g/m²

**25.3.101 Rasenansaat auf Oberboden herstellen, _RSM**
***Rasenansaat auf Oberboden herstellen.
Saatgut ohne Entmischung aufbringen und einarbeiten.
Ansaatfläche: Böschungen und Gräben (einschl.
Anschlussflächen )
Saatgutmischung nach RSM'7'
Saatgutmenge = 20 g/m².
Der Verbrauch an Saatgut ist nachzuweisen.
Menge: 1000,000 m²

### Bereich 26 Baugruben, Leitungsgräben Die Leistungen schließen gemäß den Allgemeinen Technischen Vorschriften der VOB grundsätzlich die Lieferung sämtlicher Stoffe ein. Das "Merkblatt für das Zufüllen von Leitungsgräben" ist zu beachten. Folgende Zusätzliche Technische Vertragsbedingungen in ihrer z.Zt. gültigen Fassung gelten als vereinbart: ZTV E - StB ZTV Ew - StB ZTV A - StB

#### Abschnitt 26.2 Leitungsgräben

**26.2.105 Graben ausheben 0-125 cm, Aushub verwerten, Homogenbereich...**
***Boden für Leitungsgraben und Schächte profilgerecht
ausheben. Die Grabentiefe wird gerechnet ab OF Gelände
oder Straße, ggf. unter Abzug des Oberbodens, bzw. ab
OF des vorhandenen Planums.
Homogenbereich
'A und U'
EBV-Materialklasse BM-0*
Grabentiefe 0 bis '125' cm,lichte
Grabenbreite bis '100' cm.
Verbau und Wasserhaltung werden gesondert berechnet.
Aushub wird zum verfüllen nicht verwendet.
Zufüllen der Baugrube nach Verlegen der Leitung wird
gesondert berechnet.
Aushub geht in Eigentum des AN über und wird verwertet.
Menge: 175,000 m³

**26.2.110 Graben ausheben 126-200 cm, Aushub verwerten, Homogenbereich...**
***Boden für Leitungsgraben und Schächte profilgerecht
ausheben. Die Grabentiefe wird gerechnet ab OF Gelände
oder Straße, ggf. unter Abzug des Oberbodens, bzw. ab
OF des vorhandenen Planums.
Homogenbereich
'A und U '
EBV-Materialklasse BM-0*
Grabentiefe 126 bis '200' cm,lichte
Grabenbreite bis '125' cm.
Verbau und Wasserhaltung werden gesondert berechnet.
Aushub wird zum verfüllen nicht verwendet.
Zufüllen der Baugrube nach Verlegen der Leitung wird
gesondert berechnet.
Aushub geht in Eigentum des AN über und wird verwertet.
Menge: 55,000 m³

**26.2.211 Leitungszone DN 150, Zulage**
Leitungszone als Zulage zum Bodenaushub für Kanäle DN
150 herstellen.
Der Einbau und die Verdichtung des Bodens im Bereich
der Leitungszone hat nach DIN EN 1610, sowie den
Verlege- u. Einbauvorschriften der Rohrhersteller zu
erfolgen (Definition der Leitungszone nach DIN EN
1610).
Falls der anstehende Boden zum Einbau innerhalb der
Leitungszone nicht geeignet ist, muß der Boden
ausgetauscht werden. Die Abrechnung des Austauschbodens
erfolgt nach den entsprechenden Positionen.
Nachzuweisende Proctordichte: 95 %.
Die Schütthöhen richten sich nach dem verwendeten Boden
und dem Verdichtungsgerät. Sie dürfen 30 cm nicht
überschreiten (Anhaltswerte Tabelle 1, ATV-Arbeitsblatt
A 139).
Menge: 140,000 m

**26.2.212 Leitungszone DN 200, Zulage**
Leitungszone als Zulage zum Bodenaushub für Kanäle DN
200 herstellen.
Der Einbau und die Verdichtung des Bodens im Bereich
der Leitungszone hat nach DIN EN 1610, sowie den
Verlege- u. Einbauvorschriften der Rohrhersteller zu
erfolgen (Definition der Leitungszone nach DIN EN
1610).
Falls der anstehende Boden zum Einbau innerhalb der
Leitungszone nicht geeignet ist, muß der Boden
ausgetauscht werden. Die Abrechnung des Austauschbodens
erfolgt nach den entsprechenden Positionen.
Nachzuweisende Proctordichte: 95 %.
Die Schütthöhen richten sich nach dem verwendeten Boden
und dem Verdichtungsgerät. Sie dürfen 30 cm nicht
überschreiten (Anhaltswerte Tabelle 1, ATV-Arbeitsblatt
A 139).
Menge: 55,000 m

**26.2.220 Leitungszone DN 250, Zulage**
Leitungszone als Zulage zum Bodenaushub für Kanäle DN
250 herstellen.
Der Einbau und die Verdichtung des Bodens im Bereich
der Leitungszone hat nach DIN EN 1610, sowie den
Verlege- u. Einbauvorschriften der Rohrhersteller zu
erfolgen (Definition der Leitungszone nach DIN EN
1610).
Falls der anstehende Boden zum Einbau innerhalb der
Leitungszone nicht geeignet ist, muß der Boden
ausgetauscht werden. Die Abrechnung des Austauschbodens
erfolgt nach den entsprechenden Positionen.
Nachzuweisende Proctordichte: 95 %.
Die Schütthöhen richten sich nach dem verwendeten Boden
und dem Verdichtungsgerät. Sie dürfen 30 cm nicht
überschreiten (Anhaltswerte Tabelle 1, ATV-Arbeitsblatt
A 139).
Menge: 20,000 m

**26.2.904 Kreuzung mit Kabel o.ä 30 - 60 cm Breite, 50 - 100 gon, (St)**
Kreuzungsbereich mit einer oder mehreren Kabelver- und
-entsorgungsleitungen .
Gesamtbreite bis zu 300 - 600  mm.
Kreuzungswinkel 50 - 100 gon.
Die Kabel bzw. die Leitungen aufhängen, sichern und bei
den Verfüllarbeiten den beim Aushub vorgefundenen
Zustand wieder herstellen.
Die Sandlieferung wird gesondert abgerechnet.
Mit der Vergütung dieser Position sind auch alle
Erschwernisse beim Baugrubenverbau, beim Bodenaushub
bis Grabensohle, bei der Rohrverlegung usw. abgegolten.
Menge: 2,000 St

**26.2.914 Kreuzende Leitung sichern, üb. 150 mm, üb. 50 Neugrad, (St)**
Kreuzende Leitung sichern.
Erschwernisse beim Bodenaushub, beim Baugrubenverbau
und bei der Rohrverlegung werden nicht gesondert
berechnet.
Leitungsdurchmesser außen über 150 mm
Kreuzungswinkel größer 50 gon
Menge: 2,000 St

**26.2.993 ungeb. Tragschicht, zwischengelagert, in Leitungsgraben einbauen**
ungebundene Tragschicht, auf Flächen des AN gelagert,
aufnehmen und in Leitungsgraben einschl.
Schachtbaugruben,
Probelöcher u.ä. einbauen und verdichten.

Dem AG ist ein Soll-Ist-Nachweis vorzulegen.
Menge: 300,000 m³

**26.2.995 Sand für Leitungszone, Bettung oder Kabelumhüllung (t)**
Sand für die Leitungszone, Bettung oder zur
Kabelumhüllung liefern, einbauen und verdichten.

Die Abrechnung erfolgt nach Wiegescheinen.

Dem AG ist ein Soll-Ist-Nachweis vorzulegen.
Diese Position wird nur auf Anordnung der Bauleitung
ausgeführt.

Der bau- und umwelttechnische Eignungsnachweis gemäß
den aktuell gültigen Vorschriften ist mindestens 14
Tage vor Einbau vorzulegen.
Menge: 200,000 t

#### Abschnitt 26.3 Verbau

**26.3.301 Verbau für Leitungsgraben n. Wahl AN herstellen**
***Verbau für Leitungsgraben nach Wahl des AN
entsprechend statischen und konstruktiven
Erfordernissen herstellen und nach Einbau der Leitung
mit dem zufüllen des Grabens fortschreitend
zurückbauen. Abgerechnet wird nach verbauter Fläche aus
der Länge in der Achse des Verbaues, horizontal, und
der Höhe über Grabensohle bis zur angegebenen Oberkante
des Verbaues, andernfalls bis 5 cm über
Geländeoberfläche. Verbau für Leitungsgraben und
zugehörige Schachtbaugruben.
Grabentiefe 0 bis
'300' cm,
lichte Grabenbreite bis
'120' cm.
Angaben des Bieters:
Konstruktionsart =
'

....................................................'
Menge: 70,000 m²

### Bereich 28 Entwässerung für Straßen Die Leistungen schließen gemäß den Allgemeinen Technischen Vorschriften der VOB grundsätzlich die Lieferung sämtlicher Stoffe ein. Folgende Zusätzliche Technische Vertragsbedingungen in ihrer z.Zt. gültigen Fassung gelten als vereinbart: ZTV E - StB ZTV Ew - StB

#### Abschnitt 28.1 Sickeranlagen

**28.1.102 Sickerstrang herstellen, Bod. verwerten, Homogenbereich...**
***Sickerstrang herstellen, mit Filtermaterial bis OK
Graben auffüllen.
Homogenbereich
'A und U'
EBV-Materialklasse BM-0*

Schlitzbreite '50' cm
Schlitztiefe '50' cm unter Erdplanum
Filtermaterial: Splitt  5 / 25 mm
Der bau- und umwelttechnische Eignungsnachweis gemäß
den aktuell gültigen Vorschriften ist mindestens 14
Tage vor Einbau vorzulegen.

Aushub geht in das Eigentum des AN über und ist
ordnungsgemäß zu verwerten.
Menge: 90,000 m

#### Abschnitt 28.2 Rohrleitung aufnehmen

**28.2.100 Entwässerungsleit. ausb., einschl. Erdarb.,**
***Entwässerungsleitung ausbauen.Bei nicht
kreisförmigen Rohrquerschnitten ist die größte
Nennweite angegeben. Erdarbeiten in der Leitungszone
(BKL 3 - 6) und die Wasserhaltung sind
einzukalkulieren.Die Leitung liegt bis zur Leitungszone
(OK Rohrscheitel) frei. Rohre verschiedener
Materialien.DN über '150' bis
'250'
Mittlere Aushubtiefe bis UK Rohr
über
'100' cm bis
'150' cm Das Ausbauen von Schächten wird gesondert
vergütet. Sämtliches Aufbruchmaterial geht in das
Eigentum des AN über und ist ordnungsgemäß zu
beseitigen.
Menge: 190,000 m

#### Abschnitt 28.5 Anschlußleitungen KG-PP Das Herstellen und der Einbau von abgeschnittenen Rohren (Paßrohren) wird nicht gesondert vergütet.

**28.5.511 KG2000, blau, SN10, Anschlußleitung, DN/OD 160**
***Anschlußleitung aus KG 2000, Farbe: blau, SN10,
DN/OD 160, in Anlehnung an DIN EN 1852,
mit angeformten Steckmuffen (DIN V 19534)
oder als muffenloses Rohr incl. der erforderlichen
Muffen,
einschl. werkseitig eingelegten Lippendichtungen nach
DIN 4060
in verschiedenen Baulängen liefern und unter Beachtung
der Einbauvorschriften des Herstellers verlegen.
Anschlüsse an vorh. und neue Schächte bzw.
Sammelrohrleitungen sowie Formstücke werden gesondert
vergütet.
Auflager aus Sand, Kiessand, Splitt oder Vorabsiebung
nach
DIN EN 1610  herstellen.
Überdeckung Rohrscheitel
über
'100'cm bis
'150'cm.
Menge: 140,000 m

**28.5.511.0 KG2000, blau, SN10, Anschlußleitung, DN/OD 200**
***Anschlußleitung aus KG 2000, Farbe: blau, SN10,
DN/OD 200, in Anlehnung an DIN EN 1852,
mit angeformten Steckmuffen (DIN V 19534)
oder als muffenloses Rohr incl. der erforderlichen
Muffen,
einschl. werkseitig eingelegten Lippendichtungen nach
DIN 4060
in verschiedenen Baulängen liefern und unter Beachtung
der Einbauvorschriften des Herstellers verlegen.
Anschlüsse an vorh. und neue Schächte bzw.
Sammelrohrleitungen sowie Formstücke werden gesondert
vergütet.
Auflager aus Sand, Kiessand, Splitt oder Vorabsiebung
nach
DIN EN 1610  herstellen.
Überdeckung Rohrscheitel
über
'120'cm bis
'250'cm.
Menge: 55,000 m

**28.5.520 KG2000, blau, SN10, Anschlußleitung, DN/OD 250**
***Anschlußleitung aus KG 2000, Farbe: blau, SN10,
DN/OD 250, in Anlehnung an DIN EN 1852,
mit angeformten Steckmuffen (DIN V 19534)
oder als muffenloses Rohr incl. der erforderlichen
Muffen,
einschl. werkseitig eingelegten Lippendichtungen nach
DIN 4060
in verschiedenen Baulängen liefern und unter Beachtung
der Einbauvorschriften des Herstellers verlegen.
Anschlüsse an vorh. und neue Schächte bzw.
Sammelrohrleitungen sowie Formstücke werden gesondert
vergütet.
Auflager aus Sand, Kiessand, Splitt oder Vorabsiebung
nach
DIN EN 1610  herstellen.
Überdeckung Rohrscheitel
über
'250'cm bis
'300'cm.
Menge: 20,000 m

**28.5.521 KG2000, blau, SN10, Bogen, DN/OD 160, Zulage**
Bogen aus KG2000, Farbe: blau, SN10, DN/OD 160,
in Anlehnung an DIN EN 1852,
mit angeformten Steckmuffen (DIN V 19534),
einschl. werkseitig eingelegten Lippendichtungen nach
DIN 4060
liefern und unter Beachtung der Einbauvorschriften des
Herstellers einbauen.
Zulage zu den Leitungspositionen.
Menge: 25,000 St

**28.5.530 KG2000, blau, SN10, Bogen, DN/OD 200, Zulage**
Bogen aus KG2000, Farbe: blau, SN10, DN/OD 200,
in Anlehnung an DIN EN 1852,
mit angeformten Steckmuffen (DIN V 19534),
einschl. werkseitig eingelegten Lippendichtungen nach
DIN 4060
liefern und unter Beachtung der Einbauvorschriften des
Herstellers einbauen.
Zulage zu den Leitungspositionen.
Menge: 5,000 St

**28.5.531 KG2000, blau, SN10, Bogen, DN/OD 250, Zulage**
Bogen aus KG2000, Farbe: blau, SN10, DN/OD 250,
in Anlehnung an DIN EN 1852,
mit angeformten Steckmuffen (DIN V 19534),
einschl. werkseitig eingelegten Lippendichtungen nach
DIN 4060
liefern und unter Beachtung der Einbauvorschriften des
Herstellers einbauen.
Zulage zu den Leitungspositionen.
Menge: 5,000 St

**28.5.532 KG2000, blau, SN10, Abzweig, DN/OD 160/160, Zulage**
Abzweig aus KG2000, Farbe: blau, SN10, DN/OD 160/160,
in Anlehnung an DIN EN 1852,
mit angeformten Steckmuffen (DIN V 19534),
einschl. werkseitig eingelegten Lippendichtungen nach
DIN 4060
liefern und unter Beachtung der Einbauvorschriften des
Herstellers einbauen.
Zulage zu den Leitungspositionen.
Menge: 3,000 St

**28.5.540 KG2000, blau, SN10, Abzweig, DN/OD 200/160, Zulage**
Abzweig aus KG2000, Farbe: blau, SN10, DN/OD 200/160,
in Anlehnung an DIN EN 1852,
mit angeformten Steckmuffen (DIN V 19534),
einschl. werkseitig eingelegten Lippendichtungen nach
DIN 4060
liefern und unter Beachtung der Einbauvorschriften des
Herstellers einbauen.
Zulage zu den Leitungspositionen.
Menge: 3,000 St

**28.5.540.0 KG2000, blau, SN10, Abzweig, DN/OD 250/160, Zulage**
Abzweig aus KG2000, Farbe: blau, SN10, DN/OD 250/160,
in Anlehnung an DIN EN 1852,
mit angeformten Steckmuffen (DIN V 19534),
einschl. werkseitig eingelegten Lippendichtungen nach
DIN 4060
liefern und unter Beachtung der Einbauvorschriften des
Herstellers einbauen.
Zulage zu den Leitungspositionen.
Menge: 3,000 St

**28.5.541 KG2000, blau, SN10, Reduzierstück, DN/OD 200/150 Zulage**
***Reduzierstück aus PP, SN8, DN/OD
'200'/
'150',
in Anlehnung an DIN EN 1852,
mit angeformten Steckmuffen (DIN V 19534),
einschl. werkseitig eingelegten Lippendichtungen nach
DIN 4060
liefern und unter Beachtung der Einbauvorschriften des
Herstellers einbauen.
Zulage zu den Leitungspositionen.
Menge: 1,000 St

**28.5.581 KG2000, blau, SN10, Überschiebmuffe, DN/OD 160, Zulage**
Überschiebmuffe aus KG2000, Farbe: blau, SN10, DN/OD
160,
in Anlehnung an DIN EN 1852,
einschl. werkseitig eingelegten Lippendichtungen nach
DIN 4060
liefern und unter Beachtung der Einbauvorschriften des
Herstellers einbauen.
Zulage zu den Leitungspositionen.
Menge: 3,000 St

**28.5.590 KG2000, blau, SN10, Überschiebmuffe, DN/OD 200, Zulage**
Überschiebmuffe aus KG2000, Farbe: blau, SN10, DN/OD
200,
in Anlehnung an DIN EN 1852,
einschl. werkseitig eingelegten Lippendichtungen nach
DIN 4060
liefern und unter Beachtung der Einbauvorschriften des
Herstellers einbauen.
Zulage zu den Leitungspositionen.
Menge: 3,000 St

**28.5.600 KG2000, blau, SN10, Überschiebmuffe, DN/OD 200, Zulage**
Überschiebmuffe aus KG2000, Farbe: blau, SN10, DN/OD
250,
in Anlehnung an DIN EN 1852,
einschl. werkseitig eingelegten Lippendichtungen nach
DIN 4060
liefern und unter Beachtung der Einbauvorschriften des
Herstellers einbauen.
Zulage zu den Leitungspositionen.
Menge: 3,000 St

**28.5.613 KG2000, SN10, Schachtfutter, DN/OD 160, Mauerwerk, Zulage**
Schachtfutter aus KG2000, SN10, DN/OD 160,
in Anlehnung an DIN EN 1852,
besandet,
einschl. werkseitig eingelegter Lippendichtung nach DIN
4060
liefern und unter Beachtung der Einbauvorschriften des
Herstellers einbauen,
einschl.entspr. Schachtanschluß (Mauerwerk, 24 cm)
herstellen.
Zulage zu den Schachtpositionen.
Menge: 3,000 St

**28.5.620 KG2000, SN10, Schachtfutter, DN/OD 200, Mauerwerk, Zulage**
Schachtfutter aus KG2000, SN10, DN/OD 200,
in Anlehnung an DIN EN 1852,
besandet,
einschl. werkseitig eingelegter Lippendichtung nach DIN
4060
liefern und unter Beachtung der Einbauvorschriften des
Herstellers einbauen,
einschl.entspr. Schachtanschluß (Mauerwerk, 24 cm)
herstellen.
Zulage zu den Schachtpositionen.
Menge: 4,000 St

**28.5.630 KG2000, SN10, Schachtfutter, DN/OD 250, Mauerwerk, Zulage**
Schachtfutter aus KG2000, SN10, DN/OD 250,
in Anlehnung an DIN EN 1852,
besandet,
einschl. werkseitig eingelegter Lippendichtung nach DIN
4060
liefern und unter Beachtung der Einbauvorschriften des
Herstellers einbauen,
einschl.entspr. Schachtanschluß (Mauerwerk, 24 cm)
herstellen.
Zulage zu den Schachtpositionen.
Menge: 3,000 St

#### Abschnitt 28.7 Anschlüsse

**28.7.502 Schachtanschluß herstellen, vorh. Mauerwerk**
***Schachtanschluß herstellen
Rohrleitung an vorh. Schacht anschließen, Anschluß
dichten.
Berechnet wird das Herstellen des Anschlusses.
Rohrleitung DN
'250'Schacht aus Mauerwerk, 1 Stein dick
Menge: 1,000 St

#### Abschnitt 28.8 Straßenabläufe Bodenaushub, Verfüllung und Verdichtung sind in die Preise einzukalkulieren.

**28.8.101 RE ausbauen, Aushub verwerten**
Straßenablauf einschl. Aufsatz und Fundament
vollständig ausbauen.
Anschlußleitungen, die bestehen bleiben, soweit
erforderlich abdichten.
Erdarbeiten zwischen Leitungsanschlüssen und
Ablaufboden in Boden Homogenbereich
'A und U ' werden nicht gesondert berechnet.

EBV-Materialklasse BM-0*

Das Ausbauen von Rohrleitungen wird gesondert
berechnet.
Straßenablauf aus Betonfertigteilen.
Sämtliche Stoffe und Aushub gehen in Eigentum des AN
über und werden verwertet.
Menge: 2,000 St

**28.8.352 RE, PVC-Anschl., Kl. D, A-Guss, 500x500, Pult, 36 mm, Schaft 195 mm**
Straßenablauf-Kombination aus Betonfertigteilen nach
DIN 4052 auf 15 cm Unterbeton C20/25 mit Aufsatz
einbauen.
Fugen mit Schacht- und Kanalbaumörtel M 20
nach DIN EN 998-2 / DIN V 18580
mit sulfatbeständigem Zement gem. DIN EN 197 dicht
füllen.
Füllung glattstreichen.
Boden:  ähnlich DIN 4052 - 1a,
mit Steckmuffe DN 150 für Kunststoffrohre aus PP / PVC
Schaft:  DIN 4052 - 5c, Bauhöhe 195 mm
Auflagerring:  DIN 4052 - 10a
Eimer:  DIN 4052 - B1
Aufsatz nach DIN 19583:
A-Guss-Nr. 4728.10, Klasse D 400,
500 x 500 mm, Pultform, Schlitzweite 36 mm
oder gleichwertig
Menge: 10,000 St

#### Abschnitt 28.10 Schachtabdeckungen

**28.10.101 Schachtabd. ausbauen, beliebige Bauart, Stoffe beseitigen**
Schachtabdeckung jeglicher Bauart in Fahrbahn- und
Gehwegflächen  freilegen und ausbauen.
Sämtliche aufgenommenen Stoffe gehen in Eigentum des AN
über und werden beseitigt.
Menge: 5,000 St

**28.10.212 Schachtabd. Kl. D, rund, A-Guss.-Nr. 4000.10, mit Lüftungs., Höhe Zug um Zug**
Begu-Schachtabdeckung Klasse D 400, rund
Rahmen, DIN 19584, aus Gußeisen mit Betonfüllung
Deckel, DIN 19584, aus Gußeisen mit Betonfüllung
mit Lüftungsöffnungen
A-Guss.-Nr. 4000.10 o.gl. Art
Schmutzfänger aus Stahl, verzinkt.
Schachtabdeckung aufsetzen, DIN 1229,
Schachtabdeckung zunächst provisorisch auflegen und
entsprechend dem Bauablauf Zug um Zug auf planmäßige
Höhe setzen.
Fugen mit Schacht- und Kanalbaumörtel
M 20 nach DIN EN 998-2 / DIN V 18580
mit sulfatbeständigem Zement gem DIN EN 197
dicht füllen.
Füllung glattstreichen.
Menge: 4,000 St

#### Abschnitt 28.11 Schächte

**28.11.120 Schachtbauwerke abbrechen**
Alte Einsteigeschächte aus Mauerwerk oder Beton
einschl. Fundament  innerhalb der neuen Baugrube
abbrechen.
Sämtliche aufgenommenen Stoffe gehen in
Eigentum des AN über und werden beseitigt.
Als Zulage zu den Erdaushubpositionen.
h= bis 200 cm
d= 100 cm
Menge: 5,000 St

**28.11.240 Auflagerring AR-V 625 x 40**
Auflagerring AR-V 625 x 40, Typ 2, verschiebesicher,
nach DIN EN 1917, DIN V 4034-1 und den
Anforderungen der FBS-Qualitätsrichtlinie liefern und
gemäß  DIN EN 1960 und ATV-Richtlinien, Merkblatt A
139, einbauen.
Fugen mit Schacht- und Kanalbaumörtel
M 20 nach DIN EN 998-2 / DIN V 18580
mit sulfatbeständigem Zement gem DIN EN 197
dicht füllen.
Füllung glattstreichen.
Bauhöhe: 40 mm
Menge: 2,000 St

**28.11.241 Auflagerring AR-V 625 x 60**
Auflagerring AR-V 625 x 60, Typ 2, verschiebesicher,
nach DIN EN 1917, DIN V 4034-1 und den
Anforderungen der FBS-Qualitätsrichtlinie liefern und
gemäß  DIN EN 1960 und ATV-Richtlinien, Merkblatt A
139, einbauen.
Fugen mit Schacht- und Kanalbaumörtel
M 20 nach DIN EN 998-2 / DIN V 18580
mit sulfatbeständigem Zement gem DIN EN 197
dicht füllen.
Füllung glattstreichen.
Bauhöhe: 60 mm
Menge: 2,000 St

**28.11.242 Auflagerring AR-V 625 x 100**
Auflagerring AR-V 625 x 100, Typ 2, verschiebesicher,
nach DIN EN 1917, DIN V 4034-1 und den
Anforderungen der FBS-Qualitätsrichtlinie liefern und
gemäß  DIN EN 1960 und ATV-Richtlinien, Merkblatt A
139, einbauen.
Fugen mit Schacht- und Kanalbaumörtel
M 20 nach DIN EN 998-2 / DIN V 18580
mit sulfatbeständigem Zement gem DIN EN 197
dicht füllen.
Füllung glattstreichen.
Bauhöhe: 100 mm
Menge: 2,000 St

**28.11.250 FBS-Abdeckplatten AP-M-S DN 1000 / 625 x 200**
FBS-Abdeckplatte AP-M-S DN 1000 / 625, Typ 2,
nach DIN EN 1917, DIN V 4034-1 und den
erhöhten Anforderungen der FBS-Qualitätsrichtlinie
mit statisch erforderlicher Bewehrung liefern
und gemäß  DIN EN 1960 und ATV-Richtlinien, Merkblatt A
139, einbauen.
Übergang von Nennweite DN 1000 auf DN 625,  Bauhöhe 200
mm.
Einschließlich Dichtung nach DIN 4060
Menge: 2,000 St

**28.11.300 Sauberkeitsschicht C 12/15, 10 cm**
Sauberkeitsschicht aus Beton C 12/15, 10 cm dick
ebenflächig herstellen einschl. Materiallieferung und
Abfuhr des verdrängten Bodens.
Menge: 10,000 m²

**28.11.311 Schachtunterteil örtliche Herstellung, DN ..., Gerinne Klinker**
***Schachtunterteil für Mauerwerksschächte wie folgt
herstellen:
Kreisrunde Fundamentplatte für Sohlausbildung DN '200'
gerade oder gekrümmt mit inneren Durchmesser von 100
cm, 20 cm stark, aus Beton C20/25
auf Sauberkeitsschicht.
Sohlgerinne aus Kanalklinkern nach DIN 4051 in
Schacht- und Kanalbaumörtel M 20 nach DIN EN 998-2 /
DIN V 18580 mit sulfatbeständigem Zement gem DIN EN 197
herstellen und bis 3/4 Rohrhöhe hochziehen.
Auftrittsflächen mit 1:20 Neigung wie das Gerinne mit
Kanalklinkern (abgerundeter Kämpferstein) sowie Mörtel
wie vor beschrieben  herstellen.
Einschl. Lieferung sämtlicher Materialien, soweit nicht
gesondert ausgewiesen,
Einbringung, Verdichtung, Schalung, erforderl. Lehren
und zusätzliche Erdarbeiten.
Abmessungen:
Zulauf DN '-'
Ablauf DN '200 KG'
Gerinnekrümmung:  '135/225'°
seitliche Zuläufe:
Zulauf 1: DN '200 KG'
Zulauf 2: DN '150 KG'
Die entsprechenden Anschlussstücke für die
anschließenden Rohrleitungen werden gesondert vergütet.
Menge: 1,000 St

**28.11.315 Schachtunterteil örtliche Herstellung, DN ..., Gerinne Klinker**
***Schachtunterteil für Mauerwerksschächte wie folgt
herstellen:
Kreisrunde Fundamentplatte für Sohlausbildung DN '315'
gerade oder gekrümmt mit inneren Durchmesser von 100
cm, 20 cm stark, aus Beton C20/25
auf Sauberkeitsschicht.
Sohlgerinne aus Kanalklinkern nach DIN 4051 in
Schacht- und Kanalbaumörtel M 20 nach DIN EN 998-2 /
DIN V 18580 mit sulfatbeständigem Zement gem DIN EN 197
herstellen und bis 3/4 Rohrhöhe hochziehen.
Auftrittsflächen mit 1:20 Neigung wie das Gerinne mit
Kanalklinkern (abgerundeter Kämpferstein) sowie Mörtel
wie vor beschrieben  herstellen.
Einschl. Lieferung sämtlicher Materialien, soweit nicht
gesondert ausgewiesen,
Einbringung, Verdichtung, Schalung, erforderl. Lehren
und zusätzliche Erdarbeiten.
Abmessungen:
Zulauf DN '200 KG'
Ablauf DN '315 KG'
Gerinnekrümmung:  '180'°
seitliche Zuläufe:
Zulauf 1: DN '250 KG'
Zulauf 2: DN '-'
Die entsprechenden Anschlussstücke für die
anschließenden Rohrleitungen werden gesondert vergütet.
Menge: 1,000 St

**28.11.317 Schachtunterteil örtliche Herstellung, DN ..., Gerinne Klinker**
***Schachtunterteil für Mauerwerksschächte wie folgt
herstellen:
Kreisrunde Fundamentplatte für Sohlausbildung DN '300'
gerade oder gekrümmt mit inneren Durchmesser von 100
cm, 20 cm stark, aus Beton C20/25
auf Sauberkeitsschicht.
Sohlgerinne aus Kanalklinkern nach DIN 4051 in
Schacht- und Kanalbaumörtel M 20 nach DIN EN 998-2 /
DIN V 18580 mit sulfatbeständigem Zement gem DIN EN 197
herstellen und bis 3/4 Rohrhöhe hochziehen.
Auftrittsflächen mit 1:20 Neigung wie das Gerinne mit
Kanalklinkern (abgerundeter Kämpferstein) sowie Mörtel
wie vor beschrieben  herstellen.
Einschl. Lieferung sämtlicher Materialien, soweit nicht
gesondert ausgewiesen,
Einbringung, Verdichtung, Schalung, erforderl. Lehren
und zusätzliche Erdarbeiten.
Abmessungen:
Zulauf DN '250 KG'
Ablauf DN '300 B'
Gerinnekrümmung:  '270'°
seitliche Zuläufe:
Zulauf 1: DN '-'
Zulauf 2: DN '-'
Die entsprechenden Anschlussstücke für die
anschließenden Rohrleitungen werden gesondert vergütet.
Menge: 2,000 St

**28.11.320 Schachtmauerwerk Rund, 24 cm**
Schachtmauerwerk in Rundform, 24 cm dick, mit innerem
Durchmesser von 100/120 cm, aus Kanalradialklinkern DIN
4051 in Schacht- und Kanalbaumörtel
M 20 nach DIN EN 998-2 / DIN V 18580
mit sulfatbeständigem Zement gem DIN EN 197,
nach Angabe
oder Zeichnung wasserdicht herstellen, innen verfugen
und die Außenflächen mit gleichem Mörtel 2 cm dick
putzen und glätten.
Die Außenflächen sind mit einem Zweikomponenten
Dickanstrich zu versehen.
Einschließlich Einbau der erforderlichen
Sicherheitssteigbügel aus Edelstahl, Form B,
kunsttoffummantelt.
Menge: 7,500 m³

### Bereich 51 Vorbereitende Arbeiten (Einbauten, Fräsen, Asphaltarmierung, Betonfahrbahn) Die Leistungen schließen gemäß den Allgemeinen Technischen Vorschriften der VOB grundsätzlich die Lieferung sämtlicher Stoffe ein.

#### Abschnitt 51.1 Vorbereitende Arbeiten (Einbauten, Fräsen) Die Vorbehandlung vorhandener Flächen (Pflaster, Beton, Asphalt usw.) und das Aufbringen der Beläge müssen unter Aufrechterhaltung des Verkehrs abschnittsweise vorgenommen werden. Das Reinigen und das evtl. erforderliche anspritzen der Fahrbahn werden nicht vergütet, wenn die Verschmutzung durch ein fahrlässiges Verhalten des Auftragnehmers verursacht wurde. Behinderungen der Fräsarbeiten durch Einbauten und Aufbauten (Schieberkappen, Schachtabdeckungen, Fahrbahnteiler o.ä.) sind in den Einheitspreis einzurechnen.

**51.1.704 Asphalt fräsen, zusammenhäng., 8-25 cm, über 2 m breit, Fräsgut AN**
Bituminöse Asphaltschichten fräsen.
Fläche = Fahrbahnen in zusammenhängender Fläche
Frästiefe = über 8 cm bis 25 cm
Fräsbreite = über 2,00 m.
Das anfallende Fräsgut geht in das Eigentum des AN über
und wird beseitigt.
Menge: 2150,000 m²

### Bereich 52 Pflaster Die Leistungen schließen gemäß den Allgemeinen Technischen Vorschriften der VOB grundsätzlich die Lieferung sämtlicher Stoffe ein. Folgende Zusätzliche Technische Vertragsbedingungen in ihrer z.Zt. gültigen Fassung gelten als vereinbart: ZTV Pflaster - StB TL Pflaster - StB

#### Abschnitt 52.1 Natur- und Betonsteinpflaster aufnehmen

**52.1.301 Betonsteinpflaster aufnehmen, Sand/Splitt-Bettung, Steine lagern**
Betonsteinpflaster aufnehmen einschl. Bettung. Aufbruch
der Tragschicht wird gesondert berechnet.
Art = Beton- und / oder Verbundsteinpflaster, mit
Fugenverfüllung aus Sand und Bettung aus Sand oder
Splitt.
Steine säubern und sortiert im Baustellenbereich
lagern.
Menge: 100,000 m²

**52.1.321 Betonsteinpflaster aufnehmen, Sand/Splitt-Bettung, Aufbruchgut AN**
Betonsteinpflaster aufnehmen einschl. Bettung. Aufbruch
der Tragschicht wird gesondert berechnet.
Art = Beton-  und / oder Verbundsteinpflaster, mit
Fugenverfüllung aus Sand und Bettung aus Sand oder
Splitt.
Aufbruchgut geht in Eigentum des AN über und wird
beseitigt.
Menge: 400,000 m²

#### Abschnitt 52.6 Betonsteinpflaster herstellen Formsteine wie Anfang-/Endsteine, Randsteine, Keilsteineund Kurvensätze werden nicht gesondert vergütet. Betonsteinpflaster ist in "Qualität DI" nach TL-Pflaster zu liefern.

**52.6.104 Rechteck. 200/100/100 grau, m. Fase, Bettung Sand-Splitt 0/5**
Betonsteinpflaster aus Pflastersteinen gemäß ZTV
Pflaster-StB
herstellen in Fahrbahn- und Nebenflächen.
Einzelflächen in verschiedenen Größen
Pflastersteine - DIN EN 1338 - Rechtecksteine
Rastermaß: 200/100 mm
Pflastersteindicke: 100 mm
Pflastersteine aus Beton, mit Fase
Farbe = grau
Hersteller = beliebig
Verband = Läufer-, Binder- oder Fischgrät nach Angabe
des AG
Erforderliche Halbsteine oder Bischofsmützen werden
nicht gesondert vergütet.
Bettungsmaterial, Brechsand-Splitt 0/5,
Fugenmaterial, Brechsand-Splitt 0/4
Für das abschließende Einschlämmen ist Brechsand-Splitt
0/4, zu verwenden.
Menge: 40,000 m²

**52.6.112 Rechtecksteine des AG, seitl. gelagert**
***Betonsteinpflaster aus Pflastersteinen gemäß ZTV
Pflaster-StB herstellen in Fahrbahn- und Nebenflächen.
Einzelflächen in verschiedenen Größen
Pflastersteine - DIN EN 1338 - Rechtecksteine des AG,
seitlich gelagert
Rastermaß:  wie vorhanden
Pflastersteindicke:  wie vorgefunden
Pflastersteine aus Beton, mit Fase
Farbe = grau
Hersteller = beliebig
Verband = Läufer-, Binder- oder Fischgrät nach Angabe
des AG
Bettungsmaterial = 'Brechsand-Splitt 0/5'
Fugenmaterial = 'Brechsand-Splitt 0/4 '.
Für das abschließende Einschlämmen ist Brechsand-Splitt
0/4 zu verwenden.
Menge: 10,000 m²

**52.6.901 Schnittkante herstellen, 10 - 14 cm**
Schnittkante herstellen mit Diamant-Schneidegerät im
Nassschnittverfahren, Betonsteinpflaster und
Rinnenstein,
Sollstärke 10-14 cm.
Menge: 40,000 m

### Bereich 54 Borde, Rinnen Die Leistungen schließen gemäß den Allgemeinen Technischen Vorschriften der VOB grundsätzlich die Lieferung sämtlicher Stoffe ein. Folgende Zusätzliche Technische Vertragsbedingungen in ihrer z.Zt. gültigen Fassung gelten als vereinbart: ZTV Pflaster - StB TL Pflaster - StB

#### Abschnitt 54.1 Bordsteine aufnehmen

**54.1.101 Betonbordstein aufnehmen, Aufbruch beseitigen**
Bordsteine aufnehmen. Bordsteine aus Beton,
verschiedene Größen, in Beton versetzt, Unterbeton ca.
15 cm dick, und Rückenstütze aufbrechen.
Bordsteine und übriges Aufbruchgut gehen in Eigentum
des AN über und werden beseitigt.
Menge: 150,000 m

#### Abschnitt 54.2 Bordsteine aus Beton setzen, Formteile als Zulage. DIN EN 1340 Qualität DTI gilt in Verbindung mit DIN 483 (Restnorm).

*Hinweis*
Die Rückenstütze in den nachfolgenden Positionen wurde
auf 12 cm unter OK Bordstein festgelegt aufgrund der
Annahme, dass hinter dem Bordstein eine
Betonpflasterfläche erstellt wird mit 8 cm Steinstärke
und 4 cm Bettung.
Bei anderen Einbausituationen oder Aufbaustärken ist
die Rückenstütze jeweils anzupassen.

**54.2.111 Bordstein H 15 x 30, zweischichtig, grau**
Bordstein aus Beton setzen, DIN EN 1340 -
H 15 x 30,
Material = zweischichtig, Vorsatzbeton mit gebrochenem
natürlichen Hartgestein, Farbe grau
Hersteller = beliebig
Rückenstütze aus Beton C 20/25,
bis ca. 12 cm unter OK Bordstein, i.M.15 cm dick,
Unterbeton C 20/25, Dicke im verdichteten Zustand 20
cm.

Um das Austreten von Bodenteilchen zu vermeiden, ist
der Fugenspalt an der Steinrückseite mit Zementmörtel,
Mischungsverhältnis 1 : 4, zu verstreichen.
Menge: 200,000 m

**54.2.155 Bordstein T 8 x 30, zweischichtig, grau**
Bordstein aus Beton setzen, DIN EN 1340 -
T 8 x 30,
Material = zweischichtig, Vorsatzbeton mit gebrochenem
natürlichen Hartgestein, Farbe grau
Hersteller = beliebig
Rückenstütze aus Beton C 20/25,
bis ca. 12 cm unter OK Bordstein, i.M.15 cm dick,
Unterbeton C 20/25, Dicke im verdichteten Zustand 20
cm.

Um das Austreten von Bodenteilchen zu vermeiden, ist
der Fugenspalt an der Steinrückseite mit Zementmörtel,
Mischungsverhältnis 1 : 4, zu verstreichen.
Menge: 10,000 m

**54.2.511 Eckstein H 15 x 30, 45/90/135 Grad, innen/außen, grau, Zulage**
Eckstein aus Beton setzen, DIN EN 1340 -
H 15 x 30,
45 / 90 / 135 Grad, innen oder außen
Material = zweischichtig, Vorsatzbeton mit gebrochenem
natürlichen Hartgestein, Farbe grau
Hersteller = beliebig
Berechnet wird der Mehraufwand für die Ecksteine
gegenüber der durchgemessenen Bordsteinanlage.
Menge: 6,000 St

**54.2.601 Bordstein auf passende Länge oder Gehrung schneiden**
Bordsteine verschiedener Größen auf passende Länge oder
Gehrung schneiden.
Schnittfugen durch Betonbordsteine scharfkantig mittels
Trennscheibe (kein Spaltgerät) unter Zuführung von
Wasser (nass) zur Herstellung von Passstücken
ausführen.

Bauschutt in Eigentum des AN übernehmen und verwerten.
Menge: 10,000 St

#### Abschnitt 54.3 Pflasterstreifen und offene Rinnen Betonsteinpflaster ist in "Qualität DI" nach TL-Pflaster zu liefern.

**54.3.101 1-reihiger Pflasterstreifen mit Betonbettung, aufnehmen, beseitigen**
1-reihiger Pflasterstreifen als Randeinfassung, Rinnen
o.ä. einschl. Bettung aufnehmen.
Art = Pflaster verschiedener Arten und Größen, mit
Fugenfüllung verschiedener Art.
Bettung aus Beton oder Mörtel.
Bettung und Steine gehen in Eigentum des AN über und
werden beseitigt.
Menge: 150,000 m

**54.3.232 2-reihiger Pflasterstreifen herstellen, Beton 240/160/140, Randeinfassung**
2-reihiger Pflasterstreifen nach dem "Merkblatt für
Flächenbefestigungen mit Pflaster- und Plattenbelägen"
herstellen als Randeinfassung.
Pflastersteine DIN EN 1338 -140 (Beton 240/160/140 mm).
Unterbeton C 20/25, Dicke im verdichteten Zustand 20
cm.
Rückenstütze aus Beton C 20/25, i.M.15 cm dick.
Pflaster mit Zementmörtel einschlämmen, überschüssigen
Mörtel entfernen und Oberfläche reinigen.
Menge: 35,000 m

**54.3.332 2-reihiger Pflasterstreifen vor Bordsteinen herstellen, Beton 240/160/140**
2-reihiger Pflasterstreifen vor Bordsteinen nach dem
"Merkblatt für Flächenbefestigungen mit Pflaster- und
Plattenbelägen" herstellen.
Pflastersteine DIN EN 1338 -140 (Beton 240/160/140 mm).
Unterbeton C 20/25, Dicke im verdichteten Zustand 20
cm.
Pflaster mit Zementmörtel einschlämmen, überschüssigen
Mörtel entfernen und Oberfläche reinigen.
Menge: 200,000 m

### Bereich 55 Tragschichten ohne/mit Bindemittel Die Leistungen schließen gemäß den Allgemeinen Technischen Vorschriften der VOB grundsätzlich die Lieferung sämtlicher Stoffe ein. Folgende Zusätzliche Technische Vertragsbedingungen in ihrer z.Zt. gültigen Fassung gelten als vereinbart: ZTV SoB - StB ZTV-Lw ZTV Beton - StB TL Beton - StB TL Gestein - StB

#### Abschnitt 55.1 Frostschutzschichten

**55.1.112 Frostschutzschicht herstellen, 0/45-0/56 [t]**
***Frostschutzmaterial in Verkehrsflächen der
Belastungsklassen Bk 100 - Bk 0,3 einbauen und
verdichten.
Material = 0/45 bis 0/56 mm.
Schichtdicke =  '42' cm.

Der bau- und umwelttechnische Eignungsnachweis gemäß
den aktuell gültigen Vorschriften ist mindestens 14
Tage vor Einbau vorzulegen.
Menge: 2650,000 t

### Bereich 56 Asphaltschichten Die Leistungen schließen gemäß den Allgemeinen Technischen Vorschriften der VOB grundsätzlich die Lieferung sämtlicher Stoffe ein. Folgende Zusätzliche Technische Vertragsbedingungen in ihrer z.Zt. gültigen Fassung gelten als vereinbart: ZTV Asphalt-StB ZTV Fug - StB ZTV LW

#### Abschnitt 56.1 Vorarbeiten

**56.1.113 Bitumenemulsion, C40BF1-S, 300 g/m²**
Bitumenemulsion C40BF1-S
aufsprühen.
Bindemittelmenge ca. 300 g/m².
Menge: 2500,000 m²

#### Abschnitt 56.2 Asphalttragschichten

**56.2.137 A.-tragschicht, Bk 1,0, 380 kg/m², 2 Lagen, AC 22 TS, Bit. 70/100 [m²]**
Asphalttragschicht, 2 Lagen,
in Verkehrsflächen der
Belastungsklasse Bk 1,0 herstellen.
Einbaugewicht = 380 kg/m².
Mischgut: AC 22 TS
Bindemittel Bitumen 70 / 100.
Bei Fahrbahnen ohne Randeinfassungen seitliche
Abböschungen mit Neigung 1 zu 1 anlegen. Abgerechnet
wird die für diese Schicht geforderte Breite bis zur
Mitte der Böschungslinien.
Menge: 2500,000 m²

**56.2.306 A.-tragschicht, Regulierung, Handeinbau, Angleichungen, AC 22 TL, Bit. 70/100 [t]**
Asphalttragschicht, Handeinbau,
in Verkehrsflächen herstellen
Einbau in Schadensstellen, zur Profilregulierung und
zum Angleichen bei Anschlüssen und Übergängen,
Mischgut: AC 22 TS
Bindemittel Bitumen 70 / 100.
Bei Fahrbahnen ohne Randeinfassungen seitliche
Abböschungen mit Neigung 1 zu 1 anlegen.
Menge: 50,000 t

#### Abschnitt 56.5 Asphaltbeton

**56.5.258 A.-beton, Bk 1,0, 75 kg/m², AC 8 DS, Diabas, Bit. 25/55-55 [m²]**
Asphaltbeton in Verkehrsflächen herstellen
Belastungsklasse Bk 1,0
Einbaugewicht = 75 kg/m2
Mischgut: AC 8 DS
Material = Diabas
Bindemittel Bitumen 25/55-55
Bei Fahrbahnen ohne Randeinfassungen seitliche
Abböschungen mit Neigung 1 zu 1 anlegen. Abgerechnet
wird die für diese Schicht geforderte Breite bis zur
Mitte der Böschungslinien.
Menge: 2500,000 m²

**56.5.566 A.-beton, Regulierung, Handeinbau, AC 8 DS, Diabas, Bit. 50/70 [ t ]**
Asphaltbeton in Verkehrsflächen herstellen
Handeinbau,
Einbau in Schadensstellen, zur Profilregulierung und
zum Angleichen bei Anschlüssen und Übergängen,
Mischgut: AC 8 DS
Bindemittel Bitumen 50/70
Material: Diabas
Bei Fahrbahnen ohne Randeinfassungen seitliche
Abböschungen mit Neigung 1 zu 1 anlegen.
Menge: 50,000 t

**56.5.612 Asphaltbeton abstumpfen, Splitt 1/3, 0,75 kg/m², bindemittelumhüllt [m²]**
Asphaltbeton zur Erhöhung der Anfangsgriffigkeit
durch Abstreuen und Einwalzen abstumpfen.
Das Entfernen des nicht gebundenen Abstreumaterials ist
einzurechnen.
Material = Splitt 1/3 mm, bindemittelumhüllt.
Menge = 0,75 kg/m².
Menge: 2500,000 m²

#### Abschnitt 56.8 Fugen, Anschlüsse und Nähte

**56.8.101 Anschluß- bzw. Mittelnaht ausbilden**
Naht in Asphaltschicht, mit Kantenandrückrolle
leicht abgeschrägt, ausbilden.
In Höhe der gesamten Fugenflanke eine kalt
verarbeitbare,polymermodifizierte Bitumenmasse,
TOK-Plast der DENSO GmbH oder gleichwertig,
nach Verarbeitungshinweisen des Herstellers,
vollflächig maschinell mit dem PLASTOMAT oder
von Hand aufbringen.
Auftragsstärke mind. 2mm.
Menge: 100,000 m

**56.8.142 Fugen herstellen u. vergießen, 40 x 15 mm, m. Unterfüllstoff**
Fugen der bituminösen Decke mit
heiß verarbeitbarer elastischer Fugenmasse
als Anbau- u. Bauwerksfugen und
in Rinnen- u. Randbereichen,
einschl. Unterfüllmaterial,
nach Verarbeitungshinweisen des Herstellers,
herstellen.
einschl aller erforderlichen Vorarbeiten.
Fugentiefe 40 mm,
Fugenbreite 15 mm
Menge: 220,000 m

### Bereich 57 Sonstige Decken Die Leistungen schließen gemäß den Allgemeinen Technischen Vorschriften der VOB grundsätzlich die Lieferung sämtlicher Stoffe ein.

#### Abschnitt 57.1 Unbefestigte Seitenstreifen und Wege

**57.1.142 Bankettbaustoffe 0/22, d= ... cm, ... % Quergefälle [t]**
***Bankettbaustoff 0/22 (ca. 75% Steinanteil)
zur Befestigung der Seitenstreifen liefern und
in
'15-20' cm Stärke (in verdichtetem Zustand) mit
'10' % Quergefälle
einbauen und verdichten.
Menge: 350,000 t

### Bereich 61 Abweisende Schutzeinrichtungen Erhaltung und Ergänzung von Fahrzeugrückhaltesystemen Die Leistungen schließen gemäß den Allgemeinen Technischen Vorschriften der VOB grundsätzlich die Lieferung sämtlicher Stoffe ein. Folgende Zusätzliche Technische Vertragsbedingungen in ihrer z.Zt. gültigen Fassung gelten als vereinbart: ZTV PS

#### Abschnitt 61.1 Schutzplanken aufnehmen

**61.1.102 ESP aufnehmen, Abstand = 4 m, beseitigen**
Einfache Stahlschutzplanken und Pfosten,
Pfostenabstand 4m,
aufnehmen, gehen in Eigentum des AN über und werden
beseitigt.
Menge: 15,000 m

### Bereich 65 Straßenbeleuchtung

*Hinweis*
1.) Beleuchtungskonzept:
Vor Montage der Beleuchtung ist ein Lichtkonzept zu
erstellen. Hierbei ist das Salzsilo als Lampenstandort
(ggf. 4 Lampen) zu berücksichtigen.
Auf dieser Grundlage sind die Beleuchtungsmittel und
Maststandorte in Abstimmung mit dem AG abzustimmen.
Die Vergütung dieser Leistung ist in die EP´s der
Beleuchtungspositionen einzukalkulieren und wird nicht
separat abgerechnet.

2.) Inbetriebnahme durch Fachpersonal:
Die Installation und Inbetriebnahme muss durch einen
Elektrikermeister kontrolliert und geprüft werden.
Hierbei sind die anerkannten Regeln der Technik
anzuwenden (VDE-Vorschriften).
Die Vergütung dieser Leistung ist in die EP´s der
Beleuchtungspositionen einzukalkulieren und wird nicht
separat abgerechnet.

#### Abschnitt 65.1 Vorarbeiten

**65.1.103 Beleuchtungsrmast bis 7,5 m ausbauen, seitlich lagern**
Beleuchtungsmast mit Leuchte abbauen

und im Baubereich seitlich lagern.
LPH bis 7,50 m.
Leuchtkopf per Hubwagen ohne Beschädigungen
abmontieren, Mast ausbauen, Mast von Betonresten
freistemmen. Fundament aufnehmen und entsorgen.
Abm. ca. 0,80x0,80x1,60 m.
Abbruchgut der Verwendung nach Wahl des AN zuführen.
Einschl. erf. Erdarbeiten in Boden der Klassen 3 bis 5.
Baugrubenverfüllung aus zuvor gefördertem Boden.
Bauseits wird vor Mastabbau die Stromversorgung
getrennt.
Menge: 2,000 St

#### Abschnitt 65.2 Kabelverlegungsarbeiten, Versetzen von Masten

**65.2.100 Beleuchtungsmast, LPH 8,00 m**
Mast liefern, LPH 8,00 m,
Nach DIN EN ISO 1461 feuerverzinkt,
konischen Mast liefern, Erdlänge 1,40 m
Zopf-Durchm.  76 mm, unt. -Durchm.  129 mm
Wandstärke  3 mm, V2A Türe 85 x 400 mm
mit VA-Dreikantschraube M10 - 10 mm Kantenlänge -
(UKT = 600 mm über Erde),
Steg mit 2 Schiebemuttern M6 und 1 Erdungsschraube
M8x15, 2 Kabellöcher  50 x 150 mm (UKK = 500 mm unter
Erde),
Menge: 7,000 St

**65.2.101 Mastfundament herstellen, 300er Rohr**
Mastfundamente herst., 300er Rohr, Mast  bis 8,00 m
setzen
Mastfundamente wie nachstehend beschrieben herstellen
und die Masten aufstellen.
Baugruben bis 100 x 100 x 160 cm in Homogenbereich
'A und U '
EBV-Materialklasse BM-0*
herstellen, überschüssiger Boden geht in Eigentum des
AN über und wird verwertet.
Rohr DN 300, Länge 1,50 m liefern und in die Baugrube
lotrecht einbauen. Sicherung mit 0,5 m3 Beton C20/25.
Kabelzuführung mittels 10 cm Kernbohrung ca. 60 cm
unter Oberkante fertige Oberfläche erstellen. Kabel
einziehen.
Baugrube lagenweise mit Boden verfüllen.
Mast mit Höhen von bis 8,00 m abladen, transportieren
und in das vorbereitete Fundament (abgebundener Beton)
lotrecht einsetzen und Kabel einführen.
Masten mit Rheinsand einschlämmen. 15 cm des
Funddamentrohres (Ring um den Masten) sind mit Beton
C20/25 abzudecken.
Menge: 7,000 St

**65.2.102 Handschachtung, Tiefe 0,0 - 0,80 m, Zulage**
Boden ausschachten, den zum Verfüllen
der Baugrube erforderlichen geeigneten Aushubboden
seitlich lagern. Die verdrängten Bodenmassen gehen in
das Eigentum des AN über und werden beseitigt (soweit
die Abfuhr des verdrängten Bodens nicht in
entsprechenden Positionen -z.b. Ersatz für zur
Verfüllung ungeeigneten Bodens, Sauberkeitsschicht
usw.- einzukalkulieren ist). Nach Fertigstellung der
Leitungen die Baugruben mit seitlich gelagertem Boden
verfüllen und verdichten. Baugrubentiefen 0 bis 0,80 m.
Handschachtung als Zulage
Menge: 1,000 m³

**65.2.103 Kabelübergangsgerät liefern**
Kabelübergangsgerät Typ EK 480 mit mehrpoligen
Überspannungsschutz liefern
Sicherungskasten für Leitungsschutzsicherungen mit
integrierten Überspannungsschutz nach DIN 43 628 und
VDE 0660 Teil 505 geprüft und aufgebaut.
Gehäuse aus schlagfestem Polyamid, Schiebeklemmtechnik
zum Anschluss von max. 3 Kabeln 5 x 16 mm² (N - L1 - L2
- L3 - PE) mit verschiebbarem, unverlierbaren,
transparentem Berührungsschutz, Federklemmtechnik im
Abgangsbereich bis max. 2,5mm², Schutzklasse II,
Schutzart IP 54.
Zwei Sicherungselemente komplett mit Schraubkappen und
Sicherungen 6A.
Inklusive Erdseil 10mm² zur elektrischen Verbindung mit
dem Mast, Länge 400mm mit Kabelschuh und unverlierbarer
Schraube M8 sowie Befestigungssatz (2 x M6x10).
Für Mastinnendurchmesser 89mm.
Mehrpoliger Überspannungs-Ableiter für alle
Installationssysteme der 230 V-
Endgeräte Ableiter Typ 2 nach EN 61643-11 in sehr
kompakter Bauform zum Einsatz in Kabelkanalsystemen,
Unterflursystemen und Kabelübergangskästen.
Funktions- und Defektanzeige.
Höchste Dauerspannung:  275 V ac
Schutzpegel:  <= 1,5 kV
Nennableitstoßstrom:  5 kA
Gesamtableitstoßstrom:  10 kA
Hersteller:  DEHN + SÖHNE
Typ:  DCOR L 3P 275 SO LTG
Hersteller:  Langmatz GmbH, Typ:  EK 480 G2S-2d oder
gleichwertig
Menge: 7,000 St

**65.2.104 Kabelübergangsgerät montieren**
Kabelübergangsgerät der Vorposition einschl.
Sicherungen in den aufgestellten Beleuchtungsmast LPH
8,00 m montieren, erf. Netzkabel in Lampenmasten
einziehen und die Leuchte in Abstimmung mit dem
AG in Funktion setzen.
In vollständiger Leistung.
Menge: 7,000 St

**65.2.105 LED-Leuchte liefern**
Technische LED-Flutlichtstrahler mit Bügel liefern und
montieren:

Lichtverteilung: tief strahlend
Farbtemperatur: 4000K
Lichtstrom: 11.250 Lm (75W),
Kabellänge: 9 m
Abmessungen: 223 mm x 249 mm (+63 mm mit Bügel) x 53 mm
Gehäuse: Aluminium Druckguss, hochwetterfest
(Pulverbeschichtung RAL9004 SL Signalschwarz)
Schlagfestigkeit: IK 08
Montagebügel mit verstärkter Eck-Konstruktion
(Mittelloch Ø9mm &  2 x Langloch 60 x 9mm)

Die Ersatzteile müssen mindestens 20 Jahre lang zur
Verfügung stehen. CE, ENEC (VDE) und EMV (VDE)
Qualifizierung müssen vorliegen.

Hersteller: Sunleds, Solar & LED Systeme, Typ RMC-150
PRO oder gleichwertig
Menge: 12,000 St

**65.2.106 LED-Leuchte montieren**
Mastaufsatz- oder Mastansatzleuchte an den
aufgestellten Beleuchtungsmast LPH 8,00 m
montieren, erf. Kabel zwischen Sicherungskasten und
Leuchte, einziehen und die Leuchte in Abstimmung mit
dem Versorgungsunternehmen (Westnetz) in Funktion
setzen.
In vollständiger Leistung.
Menge: 12,000 St

**65.2.107 Flutlichttraverse liefern und montieren**
Flutlicht- bzw. Aufsatztraverse für Strahler mit Bügel
liefen und montieren,
passend für Mastzopfdurchmesser 76 mm
feuerverzinkter Stahl
Traverse geeignet für zwei Strahler, Länge ca. 1,00 m,
einschl. Befestigungsschrauben (2x3 um 120 Grad
versetzte Befestigungsschrauben), mit 3 Bohrungen
jeweils an
den Endseiten: Ø 14, Ø 17, Ø 22 mm
Menge: 5,000 St

**65.2.113 Kabel bis 30 mm in Rohre einziehen**
Kabel mit Aussendurchmesser bis 30 mm, Lieferung
gesondert, in Rohre oder Maste einziehen.
Menge: 245,000 m

**65.2.137 Erdkabel für Anschluß Maste LPH 8,00 m**
Erdkabel für Mast LPH 8,00 m
NYY-J 5 x 10 mm² sw
komplett einschließlich Klein-, Isolier- und
Befestigungsmaterial, sowie aller weiteren Nebenkosten,
liefern und betriebsfertig montieren
Menge: 175,000 m

### Bereich 66 Schutzrohrverlegung

#### Abschnitt 66.1 Kabelschutzrohre Endlosrohr

**66.1.110 Kabelschutzrohr verlegen, einschl. Erdarbeiten**
Kabelschutzrohr PE-Rohr DA 50 mit wasserdichter
Verbindung liefern und verlegen.
Das Kabelschutzrohr ca. 30 cm unter (Erd-)Planum,
in einem Rohrgraben von 0,45 x 0,30 m  verlegen.
Bodenaushub, Homogenbereich 'A und U'
EBV-Materialklasse BM-0*, aufnehmen und verwertet.
Material: PE-Rohr DA 50 mit wasserdichter Verbindung.
Wanddicke: mind. 2,9 mm, schlagfest und frostbeständig,
Rollenware.
Öffnungen mit Verschlusskappen wasserdicht
verschließen.
Verlegung eines Trassenwarnbandes mit der
Auftschrift "Kabelschutzrohr" ca. 20 cm  über
Rohrscheitel
Die Endlosrohre in 10 cm Sandbettung verlegen
und mit steinfreien Sand 0/4, 30 cm  über über
Rohrscheitel abdecken.

Der bau- und umwelttechnische Eignungsnachweis gemäß
den aktuell gültigen Vorschriften ist mindestens 14
Tage vor Einbau vorzulegen.

Einschließlich Abtransport der Restleitung und der
Leertrommel von der Baustelle.
Menge: 175,000 m

### Bereich 71 Nebenanlagen Die Leistungen schließen gemäß den Allgemeinen Technischen Vorschriften der VOB grundsätzlich die Lieferung sämtlicher Stoffe ein.

#### Abschnitt 71.2 Einfriedigungen (Mattenzäune)

**71.2.101 Stahlmattenzaun aus zwischengelagertem Material, herstellen**
***Stahlmattenzaun einschl. Pfosten unter Verwendung
des zwischengelagerten
Materials wiederherstellen. Fehlendes
Material wird gesondert vergütet.

Homogenbereich: s. Unterlagen AG
Boden einer ordnungsgemäßen Verwertung zuführen.
EBV-Materialklasse BM-0*,
Menge: 90,000 m

**71.2.106 Doppelstab- Gittermatte, lliefern, montieren**
*** Bedarfsposition mit GB
***Doppelstab  - Gittermatte liefern und montieren
Höhe:
'~2000 ' mm,
Breite:
'1000' mm,
Drähte waagerecht - doppelt 8 mm
Drähte senkrecht - 6 mm
Maschung 200 / 50 mm
mit Abdeckleisten
feuerverzinkt nach EN ISO 1461 und pulverbeschichtet
nach RAL
'6005 '
Menge: 45,000 m

**71.2.107 Pfosten pulverbeschichtet, liefern, montieren**
*** Bedarfsposition mit GB
***Zaunffosten der Vorposition zum einbetonieren
liefern und montieren,
Pfosten aus Rechteckrohr, Profil: 60 / 40 / 2 mm
Länge:
'~2000' mm
passend für DSGM
',' mm, mit Kunststoffkappe,
Befestigung : Kunststoffsockel, durchgehende
Abdeckleiste 40 / 4 mm und
5,5 Innensechskant VA Schrauben,
feuerverzinkt nach EN ISO 1461 und pulverbeschichtet
nach RAL
'6005 '
Menge: 25,000 St

**71.2.108 Zaunpfostenlöcher herstellen**
***Zaunpfostenlöcher herstellen,
Abmessung:
'40 ' /
'40 ' /
'60 'cm
Homogenbereich: s. Unterlagen AG
Boden einer ordnungsgemäßen Verwertung zuführen.
EBV-Materialklasse BM-0*,
Betonfundament aus C 20/25 herstellen.
Abrechnung nach Aufmaß.
Menge: 25,000 St

### Bereich 81 Betriebsstunden für Bau- und Gewinnungsmaschinen Der An- und Abtransport von Geräten wird nicht gesondert vergütet. Für die Kalkulation gilt die Baugeräteliste (BGL) in der jeweils gültigen Fassung. Angeboten wird für das jeweilige Gerät ein Verrechnungssatz, der sämtliche Aufwendungen für den Einsatz enthält, insbesonders Gerätevorhalte- und Betriebsstoffkosten sowie sämtliche Zuschläge einschließlich der Kosten für das Bedienungspersonal. Der Verrechnungssatz gilt unabhängig von der Anzahl der abgerechneten Stunden.

#### Abschnitt 81.3 Hydraulikbagger, Mobilbagger, Minibagger, Kompaktbagger

**81.3.114 Mobilbagger, Löffel 1,2 m³**
Betriebsstunden eins Mobilbaggers, luftbereift,
Mit Hoch- oder Tieflöffelausrüstung,
Motorleistung > 120 kW
Löffelinhalt : max 1,20 m³
Menge: 10,000 h

### Bereich 82 Betriebsstunden für Lastkraftwagen

#### Abschnitt 82.1 Lastkraftwagen Der An- und Abtransport von Lastkraftwagen wird nicht gesondert vergütet. Für die Kalkulation gilt der Tarifvertrag im Güterverkehr in der jeweils gültigen Fassung. Angeboten wird für den jeweiligen LKW ein Verrechnungssatz, der sämtliche Aufwendungen für den Einsatz des LKW enthält, insbesondere Gerätevorhalte- und Betriebsstoffekosten sowie sämtliche Zuschläge einschl. der Kosten für den Fahrer. Abgerechnet wird nach tatsächlich geleisteten Arbeitsstunden und nach der tätsächlichen Nutzlast des jeweiligen LKW (ohne Erhöhung der Nutzlaststufe für Sonderfahrzeuge). Der Verrechnungssatz gilt unabhängig von der Anzahlt der abgerechneten Stunden für :

**82.1.208 LKW-Kipper 23 t (Tandemzug)**
Betriebsstunden eines LKW-Kippers,
mit Anhänger (Tandemzug)
Nutzlast: ca. 23 to
Menge: 10,000 h

### Bereich 83 Stundenlohnarbeiten Fachpersonal Angeboten wird für die jeweilige Arbeitskraft ein Verrechnungssatz, der sämtliche Aufwendungen enthält, insbesondere den tatsächlichen Lohn einschl. vermögenswirksamer Leistungen mit den Zuschlägen für Gemeinkosten, sowie Lohn- bzw. Gehaltsnebenkosten. Zuschläge für Überstunden sind eingerechnet. Zuschläge für Nacht-, Sonntags- und Feiertagsarbeit sind nicht eingerechnet. Der Verrechnungssatz gilt unabhängig von der Anzahl der abgerechneten Stunden.

#### Abschnitt 83.1 Stundenlohnarbeiten Facharbeiter

**83.1.102 Facharbeiter**
Facharbeiter gemäß Stundenlohnnachweis
Menge: 10,000 h

### Bereich 92 FREI FORMULIERTE LEISTUNGSBESCHREIBUNGEN

#### Abschnitt 92.9 STLV - STRASSENBAU

**92.9.160 Deckenbuch**
Deckenhöhenbuch erstellen.

Die Urgeländedaten sind vom AG aufgenommen worden und
werdem dem AN übergeben.

Der AN errechnet anhand des Urgeländeaufmasses ein
neues Deckenbuch mit Höhenangaben der Fahrbahnränder,
sowie Höhenplan und Querprofile. Die Querneigung soll
2,5 % nicht überschreiten. Ferner soll diese größer als
1,5 % sein. Dabei ist die alte Platzhöhe unter dem
Salzsilo als Referenzhöhe (+- 0) anzunehmen.

Die Entwässerung (Querneigung sowie 1 - 3-zeilige
Rinnen, Regenabläufe) mit Kanal ist neu zu denken und
in die Planung mit aufzunehmen. Der Kanal soll eine
Mindestlängsneigung von 1,0 % aufweisen. Idealerweise
besitzen die Rinnen ein Maximalgefälle von 3,00 %.

Das Deckenbuch dient der Vorgabe der neuen Höhen für
den Platz in 5 m Abständen.
Die Daten und Angaben sind übersichtlich in Höhen- und
Lageplänen
darzustellen.

Die EDV-Berechnung des Deckenbuches ist mit einem
Programm durchzuführen, das eine komplette Berechnung
in einem Zug ergibt.
Weiterhin sind die Unterlagen so auszuarbeiten, dass
eine einwandfreie Baudurchführung möglich ist.

Nach erster Ausarbeitung ist ein Abstimmungstermin mit
dem AG durchzuführen. Änderungen sind einzuarbeiten und
erneut abzustimmen (max. 2 Abstimmungen/Änderungen der
Untelagen).

Berechnete Achse bzw. Fahrbahnränder örtlich für die
weitere Bauausführung
abstecken und vermarken.

Die Unterlagen sind dem AG zu übergeben (DXF- und
PDF-Format).

Sämtliche Kosten für die Erstellung der Unterlagen sind
einzurechnen.
Menge: 1,000 PSCH

**92.9.504 Lastplattendruckversuch**
Durchführung eines Lastplattendruckversuches im Bereich
der Baustelle (nach Angabe des AG) mit einer 300 mm
Druckplatte nach DIN 18134 einschließlich Auswertung.
Menge: 3,000 St

**92.9.560 Heizöl-Tank Erdtank, ausbauen**
Rückbau von Heizölerdtank 10.000 Liter außer Betrieb
(Durchmesser ca. 2,00 m x Länge 3,5 m), Erdüberdeckung
ca. 0,5 m, einschl. Erdarbeiten, Entfernung der äußeren
lsolationsschicht (PAK-haltig), Tank mit Sand gefüllt,
Tank in kleine Einzelteile zerlegen und einer
Verwertung zuführen, Füllsand geht in Eigentum des AN
über und wird entsorgt.
Homogenbereich 'A und U'
EBV-Materialklasse BM-0*
Grabentiefe 0 bis '300' cm,lichte
Grabenbreite bis '300' cm.

Aushub wird zum verfüllen nicht verwendet.
Zufüllen der Baugrube mit FSS wird unter der
entsprechende Position für Frostschutz gesondert
berechnet.

Aushub geht in Eigentum des AN über und wird verwertet.
Menge: 2,000 St

**92.9.570 Ölabscheider ausbauen**
Rückbau von Beton-Ölabscheider, unterirdisch, außer
Betrieb, Größe ca. 1,0 x 1,0 x 2,0 m, Reinigung und
Stilllegung, Kontrolle, Erdüberdeckung ca. 0,5 m,
einschl. Erdarbeiten, Ölabscheider aus Beton  in kleine
Einzelteile zerlegen und einer Verwertung zuführen
Homogenbereich 'A und U'
EBV-Materialklasse BM-0*
Grabentiefe 0 bis '300' cm,lichte
Grabenbreite bis '300' cm.

Aushub wird zum verfüllen nicht verwendet.
Zufüllen der Baugrube mit FSS wird unter der
entsprechende Position für Frostschutz gesondert
berechnet.

Aushub geht in Eigentum des AN über und wird verwertet.
Menge: 1,000 St

**92.9.580 Rückbau alte Tankstelle**
Alter Tankunterstand demontieren und einer Verwertung
zuführen, L: 7,0 m, B: 2,0 m, H: 2,50 m,
Metalkonstruktion mit Glasscheiben
Menge: 1,000 PSCH

USt %: 19,00
